# Lüftungsanlage für WC Räume
Angebotsaufforderung (GAEB 90, DA83)
Währung: EUR

## Zusätzlicher Text
A) Allgemeine Vorbemerkungen für Einheitspreisabkommen (EPA) und
Leistungsverzeichnisse (LV)

## Zusätzlicher Text
Allgemeine Technische Vorbemerkungen

## Zusätzlicher Text
C) Technische Vorbemerkungen

Auf die Einhaltung der Nomblätter DIN 4109 - Schallschutz im Hochbau - ,
DIN EN 12831 -
Heizlastberechnung - , sowie die DVGW - TRGI, wird besonders hingewiesen
. Evtl .
Sonderbestimmungen der Wasser - und Gasversorgungsunternehmen sowie der
Fernheizwerke
sind zu beachten .
Alle Arbeiten an den Gasversorgungseinrichtungen dürfen nur in
Übereinstimmung mit den
Gasversorgungsunternehmen ausgeführt werden. Bei Gasheizkesseln sind die
Betriebsbedingungen mit den Gasversorgungsunternehmen zu vergleichen und
aufeinander
abzustimmen.
Für alle Arbeiten sind handelsübliche, normgerechte Materialien, bzw.
die in der Positionsbeschreibung aufgeführten Fabrikate zu verwenden.
Bei den Bohr - u nd Stemmarbeiten in bewohnten Räumen ist mit
größtmöglicher Sorgfalt und Sauberkeit zu arbeiten . Unter den
Bohrstellen im darunterliegenden Geschoß ist eine genügend große
Kunststoffwanne so zu befestigen, dass eine
Staubausbreitung in den Räumen nicht möglich ist.
Bei Wand- und Deckendurchführungen sind alle Rohrleitungen
gemäß der Muster - Leitugnsanlagen- Richtlinie ( MLAR, aktuelle
Fassung) h insichtlich des Brandschutzes mit entsprechenden
Rohrdudrchführungen zu installieren.
Unmittelbar nach der Rohrmontage müssen die Durchbrüche
fachgerecht geschlossen werden.
GEBO Verschraubungen sind nur in Abstimmung mit der
Fachbauleitung zu installieren.
Außenfühlerleitungen dürfen bei Altbauten nur in Schutzrohren
verlegt werden. D ie fertige Anlage ist durchzuprüfen.
Die Befestigung der Rohrleitungen zur Wand oder Decke hat
ausschließlich mit Dübeln zu erfolgen . Alle Befestigungsteile
sind in korrosionsgeschützter Ausführung zu liefern und mit
einer geräuschisolierenden Einlage zu versehen .
Mehrfaches Abdrücken der Anlage, v on Anlagenteilen oder
Teilabschnitten auf Anordnung der Bauleitung sowie evtl .
Montageunterbrechungen werden nicht besonders vergütet .
Die fertigen Anlagen sind bei Inbetriebnahme sorgfältig
auszuspülen und einzuregulieren.
Bei dem Abnehmen der Heizkörper für Maler - u nd Putzarbeiten sind die
Heizkörperanschlüsse mit Stopfen bzw . die Rohranschlüsse mit
Schraubkappen zu versehen . Ventilhandräder bzw. d ie Oberteile der
Thermostatventile und automatische Entlüftungsventile sind erst nach den
Anstreicherarbeiten zu montieren, oder durch Abkleben vor Farbanstrich
zu schützen.
Das Auffüllen nach VDI 2035 ist von der ausführenden Firma zu
dokumentieren . ( Anlagenbuch)

## Zusätzlicher Text
D) Vorbemerkung

Bauvorhaben
Covivio Centrale an der Essener Straße 66 in 46047 Oberhausen

Im Zuge der Modernisierung der Covivio Centrale werden auf allen Etagen
dezentrale Lüftungsanlagen in den bestehenden WC- und Duschräumen
installiert. Die Duschräume befinden sich im Keller. Da diese Räume
bereits modernisiert wurden, bleiben sie in ihrem aktuellen Zustand
bestehen.

Zur Installation der Lüftungsanlagen werden die vorhandenen
Deckenplatten der Kassettendecke demontiert und nach Abschluss der
Arbeiten wieder ordnungsgemäß montiert. Für jede Lüftungsanlage sind
zwei Kernbohrungen an der Außenwand erforderlich - jeweils für die
Außen- und Fortluft.

Die genaue Positionierung der Lüftungsanlagen wird vor Ort nach Öffnung
der Decke in Abstimmung mit dem Bauleiter festgelegt. Eine Installation
im Technikraum zwischen den WC-Räumen ist unter Berücksichtigung der
geltenden Brand- und Schallschutzvorschriften möglich.

Zum Leistungsumfang gehört zudem die Verlegung einer
Kondensatablaufleitung sowie der elektrische Anschluss der
Lüftungsgeräte. Vor der Installation ist die Funktionsfähigkeit der
vorhandenen Ablaufleitung zu überprüfen.

Alle Arbeiten sind unter Einhaltung der geltenden
Sicherheitsvorschriften durchzuführen. Nach Abschluss der Installation
erfolgt eine Endabnahme durch den Bauleiter.

## Lüftungsanlagen für WC Räume
Datum: 25.03.25

### Bereich 1 Lüftungsanlagen für WC Räume

#### Abschnitt 1.1 Keller

**1.1.10 Stiebel Eltron Zentrales Lüftungsgerät LWZ 130 E-W**
Stiebel Eltron Zentrales Lüftungsgerät LWZ 130 E-W

Das zentrale Lüftungsgerät mit integrierter
Wärmerückgewinnung stellt die Be- und Entlüftung von
Wohnungen undkleinen Einfamilienhäuser sicher. Das
Gerät kann für Flächen bis ca. 130 qm genutzt werden.
Die Montage ist flexibelan der Decke oder an der Wand
möglich, so dass sich auch anspruchsvolle
Einbausituationen realisieren lassen.

KOMFORTMERKMALE: Einfache und intuitive Steuerung über
das Bedienfeld mit Multifunktions-Display. Trockener
Raumluft im Winter wirkt der Enthalpie-Wärmeübertrager
entgegen. Dieser gewinnt Feuchtigkeit aus der Abluft
zurück und leitet sie wieder in die Zulufträume zurück.
Verunreinigungenund Gerüche werden dabei nicht
weitergegeben, der Wärmeübertrager erfüllt hohe
hygienische Standards. Sehreinfacher Filterwechsel dank
der separaten, gut zugänglichen Abdeckungen.Passende
Ersatzfilter, auch hochwertige Feinstaubfilter PM1,
sind als Zubehör erhältlich. Die Sichtflächen des
Blechgehäuses sind pulverbeschichtet.

EFFIZIENZ: Der balancierte Luftvolumenstrom in den
unterschiedlichen Anwendungsbereichen wird durch die
Konstant-Volumenstrom-Regelung des Lüftungsgerätes
sichergestellt. Im Zusammenspiel mit dem optimierten
Kreuzgegenstrom-Wärmeübertrager verbessert sich die
Gesamteffizienz des Lüftungsgeräts.

INSTALLATION: Das Gerät wird wahlweise an der Decke
oder an der Wand in Wohnbereichen wie Küche oder
Badezimmer, in Hauswirtschaftsräumen oder Kellern
installiert. Es lässt sich flexibel ausrichten. Ein
Kondensatablaufist nicht erforderlich. Für den
elektrischen Anschluss muss das Gerät nicht geöffnet
werden. Der Schaltkasten befindet sich gut zugänglich
direkt unter der Abdeckung.

Technische Daten:
Wärmebereitstellungsgrad bis: 89 %
Gewicht: 18 kg
Luftvolumenstrom: 50-180 m3/h
Art der Lüftung: zentrale Zu- und Abluft
Energieeffizienzklasse: A
Schallleistungspegel: 33 dB(A)
Höhe: 240 mm
Breite: 527 mm
Tiefe: 1263 mm
Nennspannung: 230 V
Phasen: 1/N/PE
Frequenz: 50 Hz
Montageart: Wandmontiert, vertikal

Artikelnr. 204826

Liefern, Montieren und elektrisch Anschliessen.
Menge: 1,000 St

**1.1.20 Stiebel Eltron Fernbedienung FEB für LWZ 180/280**
Stiebel Eltron Fernbedienung FEB für LWZ 180/280

Die neue FES/FEB-Steuerung wird mit den zentralen
Lüftungsgeräten 180/280 kombiniert. Sie ermöglicht
sowohl eine komfortable Bedienung als auch die Anzeige
wohnraumspezifischer Anlagenparameter. Klar
verständliche Informationen über das
Klartext-Matrix-Display. Kunden können zwischen
diversen Sprachen wählen.

Artikelnr. 205018

Liefern und Montieren
Menge: 1,000 St

**1.1.30 Stiebel Eltron Filtermattenset LWZ 130, G4**
Stiebel Eltron Filtermattenset LWZ 130, G4

Ersatzfiltermatten für das deckenhängende Lüftungsgerät
aus bruchsicheren Polyesterfasern mit teilweise
progressivem Aufbau,thermisch gebunden,
temperaturbeständig
bis 100 Grad C.
Technische Daten:
Anwendung: Lüftungsgeräte
Filterklasse: G4
Filterklasse: ISO Coarse > 60 % (G4)
Höhe: 178 mm
Breite: 194 mm
Tiefe: 20 mm

Liefern und montieren
Menge: 10,000 St

**1.1.40 Stiebel Eltron Filterkassettenset LWZ 130, F7**
Stiebel Eltron Filterkassettenset LWZ 130, F7

rsatzfilterkassetten für die Zuluft diezentralen
Lüftungsgeräte 130/135 aus bruchsicheren
Polyesterfasern mit teilweise progressivem Aufbau,
thermischgebunden, temperaturbeständig bis 100 Grad C,
Z-gefaltet im stabilen Rahmen Technische Daten:
Anwendung: Lüftungsgeräte
Filterklasse: ePM1 >= 50 % (F7)
Filterklasse: F7
Höhe: 174 mm
Breite: 194 mm
Tiefe: 24 mm

Artikelnr. 238925

Liefern und montieren
Menge: 2,000 St

**1.1.50 Stiebel Eltron Flexrohr DN 125**
Stiebel Eltron Flexrohr DN 125

Flexibles Rohr aus Aluminium Technische Daten:
Länge: 1200 mm
Ausziehbar auf: 5 m
Durchmesser: 125 mm
Gewicht: 1,7 kg

Artikelnr.
159334

Liefern und montieren
Menge: 5,000 St

**1.1.60 Stiebel Eltron Schallgedämmter Luftverteiler VTS 6 für 6 x LVS-Rohr**
Stiebel Eltron Schallgedämmter Luftverteiler VTS 6 für
6 x LVS-Rohr

Luftverteiler mit integriertem Schalldämpfer und 6
einstellbaren Stutzen DN 75 für das flexible
Luftverteilsystem, sehr gute Schalldämpfung durch dicke
Schalldämmpakete, Hauptanschluss DN 125 aus verzinktem
Stahlblech mit großer Wartungsklappe, für Wand und
Deckenmontage mit beigelegten, schallentkoppelnden
Montagewinkeln
Technische Daten:
Höhe: 150 mm,
Breite: 500 mm,
Länge: 640 mm,
Gewicht: 8,5 kg

Artikelnr. 201456

Liefern und montieren
Menge: 1,000 St

**1.1.70 Stiebel Eltron Luftverteilsyst. flexibelLVS RP 75-25 Rohrpaket DN 75**
Stiebel Eltron Luftverteilsyst. flexibelLVS RP 75-25
Rohrpaket DN 75

Flexible Rohrleitungen aus PE-Kunststoff,
geruchsneutral und antistatisch, hygienisch
unbedenklich. Rohr ist außen gewellt. Technische Daten:

Gewicht: 17 kg
Durchmesser: 75 mm

Artikelnr. 235059

Liefern und montieren
Menge: 1,000 St

**1.1.80 Stiebel Eltron Luftverteilsystem LVS WDA 125-2-75**
Stiebel Eltron Luftverteilsystem LVS WDA 125-2-75

Der Wand-/Deckenauslass besteht aus
korrosionsbeständigem, geruchsneutralem Kunststoff. Er
ist mit einem abnehmbaren Anschlussadapter
ausgestattet, der um 180° gedreht werden kann. Zwei
Anschlüsse DN 75 sind vorhanden, die entsprechenden
LVS-Rohre werden mit je zwei Verriegelungsstiften im
Adapter befestigt. Der Auslassstutzen ist in DN 125
ausgeführt. Der große Querschnitt im Formteil erlaubt
geringere Strömungsgeschwindigkeiten bzw. macht einen
größeren Luftvolumenstrom möglich. Zum Lieferumfang
gehören ein Blinddeckel DN 75, ein Blinddeckel DN 125
und vier Verriegelungsstifte.

Artikelnr. 205367

Liefern und montieren
Menge: 2,000 St

**1.1.90 Stiebel Eltron Luftgitter Wand/Decke, Design Langloch, weiß lackiert**
Stiebel Eltron Luftgitter Wand/Decke, Design Langloch,
weiß lackiert

Luftdurchlassgitter für den Wand- und Deckenauslass DN
125 weiß lackiert mit Langlochmuster, mit
regenerierbarem Filter und Spannklammern. Technische
Daten:
Breite: 180 mm
Höhe: 40 mm
Länge: 180 mm
Durchmesser: 180 mm
Beschreibung: Design Langloch, weiß lackiert
Druckverlust bei 15 m3/h: 4 Pa
Druckverlust bei 30 m3/h: 11 Pa
Druckverlust bei 45 m3/h: 20 Pa

Artikelnr. 239130

Liefern und montieren
Menge: 1,000 St

**1.1.100 Stiebel Eltron Adapter für Verlängerung LVS-Rohr**
Stiebel Eltron Adapter für Verlängerung LVS-Rohr

Verbindungsmuffe für flex WellrohrsystemDN 75 aus PE
mit Dichtungen. Technische Daten:
Länge: 154 mm
Durchmesser: 75 mm

Artikelnr. 224897

Liefern und montieren
Menge: 1,000 St

**1.1.110 Stiebel Eltron Dichtringe für LVS-Rohr 75mm**
Stiebel Eltron Dichtringe für LVS-Rohr 75mm

Dichtringset bestehend aus O-Ringen passend zum LVS
Rohrpaket. Einsetzbar für die Abdichtung der Verbindung
beim VTS-Verteiler und LVS Umlenkstücke.
Technische Daten:
Durchmesser: 75 mm

Artikelnr. 236421

Liefern und montieren
Menge: 10,000 St

**1.1.120 Stiebel Eltron Wickelfalzrohr DN 125**
Stiebel Eltron Wickelfalzrohr DN 125

Wickelfalzrohr aus verzinktem Stahlblechnach DIN EN
1506. Technische Daten:
Länge: 2000 mm
Durchmesser: 125 mm
Wanddicke: 0,6
Gewicht: 1,5 kg

Artikelnr. 161095

Liefern und montieren
Menge: 1,000 St

**1.1.130 Stiebel Eltron Rundbogen 90° DN 125**
Stiebel Eltron Rundbogen 90° DN 125

Bogen mit Doppel-Lippendichtung aus verzinktem
Stahlblech gepreßt und nahtgeschweißt nach DIN 24145.
Technische Daten:
Durchmesser: 125 mm
Winkel des Bogens: 90
Gewicht: 0,8 kg

Artikelnr. 159309

Liefern und montieren
Menge: 1,000 St

**1.1.140 Stiebel Eltron Rundbogen 45° DN 125**
Stiebel Eltron Rundbogen 45° DN 125

Bogen mit Doppel-Lippendichtung aus verzinktem
Stahlblech gepreßt und nahtgeschweißt nach DIN 24145.
Technische Daten:
Durchmesser: 125 mm
Winkel des Bogens: 45
Gewicht: 45 kg

Artikelnr. 159307

Liefern und montieren
Menge: 1,000 St

**1.1.150 Stiebel Eltron T-Stück DN 125/125/125**
Stiebel Eltron T-Stück DN 125/125/125

T-Stück mit Doppel-Lippendichtung aus verzinktem
Stahlblech nach DIN 24145.
Technische Daten:
Montagelänge: 184 mm
Durchmesser: 125 mm
Durchmesser Abzweig: 125 mm
Gewicht: 0,7 kg

Artikelnr. 159294

Liefern und montieren
Menge: 1,000 St

**1.1.160 Stiebel Eltron Rohrmuffe DN 160**
Stiebel Eltron Rohrmuffe DN 160

Muffe aus verzinktem Stahlblech nach DIN24145. Zum
Verbinden von Formteilen.
Technische Daten: Länge: 90 mm
Durchmesser: 160 mm
Gewicht: 0,1 kg

Artikelnr. 159326

Liefern und montieren
Menge: 1,000 St

**1.1.170 Stiebel Eltron Schalldämpfer DN 125, 600mm**
Stiebel Eltron Schalldämpfer DN 125, 600mm

Schalldämpfer bestehend aus einem Außenrohr, einem
perforierten Innenrohr und zwei Anschlußenden mit
Doppel-Lippendichtung. Der Zwischenraum ist mit
schallabsorbierendem Dämmaterialgefüllt. Ein Glasflies
zwischen Innenrohr und Isolierung verhindert den
Kontakt des Dämmaterials mit dem Luftstrom. Technische
Daten: Innendurchmesser: 125 mm,Außendurchmesser: 224
mm,Länge: 600 mm,Gewicht: 4 kg

Artikelnr. 159341

Liefern und montieren
Menge: 1,000 St

**1.1.180 Stiebel Eltron Zuluftventil DN 125, Decke**
Stiebel Eltron Zuluftventil DN 125, Decke

Schalldämpfer bestehend aus einem Außenrohr, einem
perforierten Innenrohr und zwei Anschlußenden mit
Doppel-Lippendichtung. Der Zwischenraum ist mit
schallabsorbierendem Dämmaterialgefüllt. Ein Glasflies
zwischen Innenrohr und Isolierung verhindert den
Kontakt des Dämmaterials mit dem Luftstrom.
Technische Daten:
Innendurchmesser: 125 mm
Außendurchmesser: 224 mm
Länge: 600 mm
Gewicht: 4 kg

Artikelnr. 159341

Liefern und montieren
Menge: 1,000 St

**1.1.190 Stiebel Eltron Schalldämpfelement DN 125**
Stiebel Eltron Schalldämpfelement DN 125

Das Schalldämpfer-Element für den Einbauin
Wickelfalzrohr reduziert den Luftschall. Das Element
besteht aus brand- und schimmelresistentem Schaumstoff.
Durch die Anzahl der Durchströmungsöffnungen können
sowohl der Volumenstrom als auch die Schalldämpfung
variiert werden.

Artikelnr. 207073

Liefern und montieren
Menge: 4,000 St

**1.1.200 Stiebel Eltron EPP-Rohr gedämmt DN 125**
Stiebel Eltron EPP-Rohr gedämmt DN 125

Wärmegedämmtes Rohrsystem aus expandierten Polypropylen
(EPP), ein dampfdiffusionsdichtes, sehr leichtes und
selbstragendes Material, zur Außen- und
Fortluftführung. Das Rohrmaterial, zur Vermeidung von
Kondensatbildung. Technische Daten:
Länge: 1000 mm
Durchmesser: 125 mm
Wanddicke: 15
Gewicht: 2 kg

Artikelnr. 239231

Liefern und montieren
Menge: 1,000 St

**1.1.210 Stiebel Eltron EPP-Rohrbogen gedämmt DN 125, 45°**
Stiebel Eltron EPP-Rohrbogen gedämmt DN 125, 45°

45Grad Wärmegedämmtes Rohrsystem aus expandierten
Polypropylen (EPP), ein dampfdiffusionsdichtes, sehr
leichtes und selbstragendes Material, zur Außen- und
Fortluftführung. Das Rohrmaterial, zur Vermeidung von
Kondensatbildung. Technische Daten:
Durchmesser: 125 mm

Artikelnr. 239234

Liefern und montieren
Menge: 1,000 St

**1.1.220 Stiebel Eltron Rohrnippel DN 125**
Stiebel Eltron Rohrnippel DN 125

Rohrnippel mit Doppel-Lippendichtung ausverzinktem
Stahlblech nach DIN 24145.
Technische Daten:
Montagelänge: 8 mm
Durchmesser: 125 mm
Gewicht: 0,1 kg

Artikelnr. 159297

Liefern und montieren
Menge: 1,000 St

**1.1.240 Stiebel Eltron Kombi-Außenwandgitter DN 125**
Stiebel Eltron Kombi-Außenwandgitter DN 125

Kombiniertes Ansaug-/ Ausblasgitter zur Montage auf die
Außenwand für die Außen-und Fortluftführung für
zentrale Lüftungsgeräte mit Wärmerückgewinnung,
Anordnung Fortluft und Außenluft nebeneinander, Format
rechteckig, Montage der Grundplatte mit Stutzen
wandbündig, Wetterschutzgitter steckbar,Material
Stahlblech verzinkt und pulverbeschichtet, Farbe
silbergrau. Technische Daten:
Gewicht: 5 kg
Höhe: 235 mm
Breite: 406 mm
Anschlussdurchmesser: 125 mm

Artikelnr. 239139

Liefern und montieren
Menge: 1,000 St

**1.1.250 Stiebel Eltron Dichtungsband, alukaschiert mit Schutzfolie**
Stiebel Eltron Dichtungsband, alukaschiert mit
Schutzfolie

Hochwertiges Butylklebeband mit hoher Klebekraft zum
Abdichten von Verbindungen in Luftkanalsystemen.
Technische Daten:
Länge: 10 m
Länge: 10000 mm
Breite: 50 mm

Artikelnr. 227948

Liefern und montieren
Menge: 1,000 St

**1.1.260 Stiebel Eltron Stahllochband verzinkt**
Stiebel Eltron Stahllochband verzinkt

Montagematerial zum Befestigen der Luftverteilsystems.
Technische Daten:
Länge: 10 m
Länge: 10000 mm
Breite: 16 mm

Artikelnr. 159348

Liefern und montieren
Menge: 1,000 St

**1.1.270 Kernbohrungen 150mm Durchmesser**
Kernbohrungen 150mm Durchmesser

liefern und erstellen
Menge: 4,000 St

**1.1.280 Brandschutz**
Brandschutz

liefern und montiern
Menge: 1,000 St

**1.1.290 Erstellung Kondensatablauf**
Erstellung Kondensatablauf

Das anfallende Kondensat wird über Rohrleitungen an das
bestehende Abwassernetz angeschlossen.

liefern und montieren
Menge: 1,000 St

**1.1.300 Elektroinstallation**
Menge: 1,000 St

**1.1.310 Demontage und Montage der Kassettendecke**
Demontage und Montage der Kassettendecke
Zur Durchführung der Arbeiten wird die Kassettendecke
demontiert und nach Abschluss der Arbeiten
wiedermontiert, wobei die vorhandenen Platten soweit
wie möglich wieder montiert werden.

Demontage der Kassettendecke
Anpassung der Kassettendecke an das neue Lüftungssystem
Montage der Kassettendecke
Menge: 1,000 St

#### Abschnitt 1.3 1. Obergeschoss

**1.3.10 Stiebel Eltron Zentrales Lüftungsgerät LWZ 130 E-W**
Stiebel Eltron Zentrales Lüftungsgerät LWZ 130 E-W

Das zentrale Lüftungsgerät mit integrierter
Wärmerückgewinnung stellt die Be- und Entlüftung von
Wohnungen undkleinen Einfamilienhäuser sicher. Das
Gerät kann für Flächen bis ca. 130 qm genutzt werden.
Die Montage ist flexibelan der Decke oder an der Wand
möglich, so dass sich auch anspruchsvolle
Einbausituationen realisieren lassen.

KOMFORTMERKMALE: Einfache und intuitive Steuerung über
das Bedienfeld mit Multifunktions-Display. Trockener
Raumluft im Winter wirkt der Enthalpie-Wärmeübertrager
entgegen. Dieser gewinnt Feuchtigkeit aus der Abluft
zurück und leitet sie wieder in die Zulufträume zurück.
Verunreinigungenund Gerüche werden dabei nicht
weitergegeben, der Wärmeübertrager erfüllt hohe
hygienische Standards. Sehreinfacher Filterwechsel dank
der separaten, gut zugänglichen Abdeckungen.Passende
Ersatzfilter, auch hochwertige Feinstaubfilter PM1,
sind als Zubehör erhältlich. Die Sichtflächen des
Blechgehäuses sind pulverbeschichtet.

EFFIZIENZ: Der balancierte Luftvolumenstrom in den
unterschiedlichen Anwendungsbereichen wird durch die
Konstant-Volumenstrom-Regelung des Lüftungsgerätes
sichergestellt. Im Zusammenspiel mit dem optimierten
Kreuzgegenstrom-Wärmeübertrager verbessert sich die
Gesamteffizienz des Lüftungsgeräts.

INSTALLATION: Das Gerät wird wahlweise an der Decke
oder an der Wand in Wohnbereichen wie Küche oder
Badezimmer, in Hauswirtschaftsräumen oder Kellern
installiert. Es lässt sich flexibel ausrichten. Ein
Kondensatablaufist nicht erforderlich. Für den
elektrischen Anschluss muss das Gerät nicht geöffnet
werden. Der Schaltkasten befindet sich gut zugänglich
direkt unter der Abdeckung.

Technische Daten:
Wärmebereitstellungsgrad bis: 89 %
Gewicht: 18 kg
Luftvolumenstrom: 50-180 m3/h
Art der Lüftung: zentrale Zu- und Abluft
Energieeffizienzklasse: A
Schallleistungspegel: 33 dB(A)
Höhe: 240 mm
Breite: 527 mm
Tiefe: 1263 mm
Nennspannung: 230 V
Phasen: 1/N/PE
Frequenz: 50 Hz
Montageart: Wandmontiert, vertikal

Artikelnr. 204826

Liefern, Montieren und elektrisch Anschliessen.
Menge: 1,000 St

**1.3.20 Stiebel Eltron Fernbedienung FEB für LWZ 180/280**
Stiebel Eltron Fernbedienung FEB für LWZ 180/280

Die neue FES/FEB-Steuerung wird mit den zentralen
Lüftungsgeräten 180/280 kombiniert. Sie ermöglicht
sowohl eine komfortable Bedienung als auch die Anzeige
wohnraumspezifischer Anlagenparameter. Klar
verständliche Informationen über das
Klartext-Matrix-Display. Kunden können zwischen
diversen Sprachen wählen.

Artikelnr. 205018

Liefern und Montieren
Menge: 1,000 St

**1.3.30 Stiebel Eltron Filtermattenset LWZ 130, G4**
Stiebel Eltron Filtermattenset LWZ 130, G4

Ersatzfiltermatten für das deckenhängende Lüftungsgerät
aus bruchsicheren Polyesterfasern mit teilweise
progressivem Aufbau,thermisch gebunden,
temperaturbeständig
bis 100 Grad C.
Technische Daten:
Anwendung: Lüftungsgeräte
Filterklasse: G4
Filterklasse: ISO Coarse > 60 % (G4)
Höhe: 178 mm
Breite: 194 mm
Tiefe: 20 mm

Liefern und montieren
Menge: 10,000 St

**1.3.40 Stiebel Eltron Filterkassettenset LWZ 130, F7**
Stiebel Eltron Filterkassettenset LWZ 130, F7

rsatzfilterkassetten für die Zuluft diezentralen
Lüftungsgeräte 130/135 aus bruchsicheren
Polyesterfasern mit teilweise progressivem Aufbau,
thermischgebunden, temperaturbeständig bis 100 Grad C,
Z-gefaltet im stabilen Rahmen Technische Daten:
Anwendung: Lüftungsgeräte
Filterklasse: ePM1 >= 50 % (F7)
Filterklasse: F7
Höhe: 174 mm
Breite: 194 mm
Tiefe: 24 mm

Artikelnr. 238925

Liefern und montieren
Menge: 2,000 St

**1.3.50 Stiebel Eltron Flexrohr DN 125**
Stiebel Eltron Flexrohr DN 125

Flexibles Rohr aus Aluminium Technische Daten:
Länge: 1200 mm
Ausziehbar auf: 5 m
Durchmesser: 125 mm
Gewicht: 1,7 kg

Artikelnr.
159334

Liefern und montieren
Menge: 5,000 St

**1.3.60 Stiebel Eltron Schallgedämmter Luftverteiler VTS 6 für 6 x LVS-Rohr**
Stiebel Eltron Schallgedämmter Luftverteiler VTS 6 für
6 x LVS-Rohr

Luftverteiler mit integriertem Schalldämpfer und 6
einstellbaren Stutzen DN 75 für das flexible
Luftverteilsystem, sehr gute Schalldämpfung durch dicke
Schalldämmpakete, Hauptanschluss DN 125 aus verzinktem
Stahlblech mit großer Wartungsklappe, für Wand und
Deckenmontage mit beigelegten, schallentkoppelnden
Montagewinkeln
Technische Daten:
Höhe: 150 mm,
Breite: 500 mm,
Länge: 640 mm,
Gewicht: 8,5 kg

Artikelnr. 201456

Liefern und montieren
Menge: 1,000 St

**1.3.70 Stiebel Eltron Luftverteilsyst. flexibelLVS RP 75-25 Rohrpaket DN 75**
Stiebel Eltron Luftverteilsyst. flexibelLVS RP 75-25
Rohrpaket DN 75

Flexible Rohrleitungen aus PE-Kunststoff,
geruchsneutral und antistatisch, hygienisch
unbedenklich. Rohr ist außen gewellt. Technische Daten:

Gewicht: 17 kg
Durchmesser: 75 mm

Artikelnr. 235059

Liefern und montieren
Menge: 1,000 St

**1.3.80 Stiebel Eltron Luftverteilsystem LVS WDA 125-2-75**
Stiebel Eltron Luftverteilsystem LVS WDA 125-2-75

Der Wand-/Deckenauslass besteht aus
korrosionsbeständigem, geruchsneutralem Kunststoff. Er
ist mit einem abnehmbaren Anschlussadapter
ausgestattet, der um 180° gedreht werden kann. Zwei
Anschlüsse DN 75 sind vorhanden, die entsprechenden
LVS-Rohre werden mit je zwei Verriegelungsstiften im
Adapter befestigt. Der Auslassstutzen ist in DN 125
ausgeführt. Der große Querschnitt im Formteil erlaubt
geringere Strömungsgeschwindigkeiten bzw. macht einen
größeren Luftvolumenstrom möglich. Zum Lieferumfang
gehören ein Blinddeckel DN 75, ein Blinddeckel DN 125
und vier Verriegelungsstifte.

Artikelnr. 205367

Liefern und montieren
Menge: 2,000 St

**1.3.90 Stiebel Eltron Luftgitter Wand/Decke, Design Langloch, weiß lackiert**
Stiebel Eltron Luftgitter Wand/Decke, Design Langloch,
weiß lackiert

Luftdurchlassgitter für den Wand- und Deckenauslass DN
125 weiß lackiert mit Langlochmuster, mit
regenerierbarem Filter und Spannklammern. Technische
Daten:
Breite: 180 mm
Höhe: 40 mm
Länge: 180 mm
Durchmesser: 180 mm
Beschreibung: Design Langloch, weiß lackiert
Druckverlust bei 15 m3/h: 4 Pa
Druckverlust bei 30 m3/h: 11 Pa
Druckverlust bei 45 m3/h: 20 Pa

Artikelnr. 239130

Liefern und montieren
Menge: 1,000 St

**1.3.100 Stiebel Eltron Adapter für Verlängerung LVS-Rohr**
Stiebel Eltron Adapter für Verlängerung LVS-Rohr

Verbindungsmuffe für flex WellrohrsystemDN 75 aus PE
mit Dichtungen. Technische Daten:
Länge: 154 mm
Durchmesser: 75 mm

Artikelnr. 224897

Liefern und montieren
Menge: 1,000 St

**1.3.110 Stiebel Eltron Dichtringe für LVS-Rohr 75mm**
Stiebel Eltron Dichtringe für LVS-Rohr 75mm

Dichtringset bestehend aus O-Ringen passend zum LVS
Rohrpaket. Einsetzbar für die Abdichtung der Verbindung
beim VTS-Verteiler und LVS Umlenkstücke.
Technische Daten:
Durchmesser: 75 mm

Artikelnr. 236421

Liefern und montieren
Menge: 10,000 St

**1.3.120 Stiebel Eltron Wickelfalzrohr DN 125**
Stiebel Eltron Wickelfalzrohr DN 125

Wickelfalzrohr aus verzinktem Stahlblechnach DIN EN
1506. Technische Daten:
Länge: 2000 mm
Durchmesser: 125 mm
Wanddicke: 0,6
Gewicht: 1,5 kg

Artikelnr. 161095

Liefern und montieren
Menge: 1,000 St

**1.3.130 Stiebel Eltron Rundbogen 90° DN 125**
Stiebel Eltron Rundbogen 90° DN 125

Bogen mit Doppel-Lippendichtung aus verzinktem
Stahlblech gepreßt und nahtgeschweißt nach DIN 24145.
Technische Daten:
Durchmesser: 125 mm
Winkel des Bogens: 90
Gewicht: 0,8 kg

Artikelnr. 159309

Liefern und montieren
Menge: 1,000 St

**1.3.140 Stiebel Eltron Rundbogen 45° DN 125**
Stiebel Eltron Rundbogen 45° DN 125

Bogen mit Doppel-Lippendichtung aus verzinktem
Stahlblech gepreßt und nahtgeschweißt nach DIN 24145.
Technische Daten:
Durchmesser: 125 mm
Winkel des Bogens: 45
Gewicht: 45 kg

Artikelnr. 159307

Liefern und montieren
Menge: 1,000 St

**1.3.150 Stiebel Eltron T-Stück DN 125/125/125**
Stiebel Eltron T-Stück DN 125/125/125

T-Stück mit Doppel-Lippendichtung aus verzinktem
Stahlblech nach DIN 24145.
Technische Daten:
Montagelänge: 184 mm
Durchmesser: 125 mm
Durchmesser Abzweig: 125 mm
Gewicht: 0,7 kg

Artikelnr. 159294

Liefern und montieren
Menge: 1,000 St

**1.3.160 Stiebel Eltron Rohrmuffe DN 160**
Stiebel Eltron Rohrmuffe DN 160

Muffe aus verzinktem Stahlblech nach DIN24145. Zum
Verbinden von Formteilen.
Technische Daten: Länge: 90 mm
Durchmesser: 160 mm
Gewicht: 0,1 kg

Artikelnr. 159326

Liefern und montieren
Menge: 1,000 St

**1.3.170 Stiebel Eltron Schalldämpfer DN 125, 600mm**
Stiebel Eltron Schalldämpfer DN 125, 600mm

Schalldämpfer bestehend aus einem Außenrohr, einem
perforierten Innenrohr und zwei Anschlußenden mit
Doppel-Lippendichtung. Der Zwischenraum ist mit
schallabsorbierendem Dämmaterialgefüllt. Ein Glasflies
zwischen Innenrohr und Isolierung verhindert den
Kontakt des Dämmaterials mit dem Luftstrom. Technische
Daten: Innendurchmesser: 125 mm,Außendurchmesser: 224
mm,Länge: 600 mm,Gewicht: 4 kg

Artikelnr. 159341

Liefern und montieren
Menge: 1,000 St

**1.3.180 Stiebel Eltron Zuluftventil DN 125, Decke**
Stiebel Eltron Zuluftventil DN 125, Decke

Schalldämpfer bestehend aus einem Außenrohr, einem
perforierten Innenrohr und zwei Anschlußenden mit
Doppel-Lippendichtung. Der Zwischenraum ist mit
schallabsorbierendem Dämmaterialgefüllt. Ein Glasflies
zwischen Innenrohr und Isolierung verhindert den
Kontakt des Dämmaterials mit dem Luftstrom.
Technische Daten:
Innendurchmesser: 125 mm
Außendurchmesser: 224 mm
Länge: 600 mm
Gewicht: 4 kg

Artikelnr. 159341

Liefern und montieren
Menge: 1,000 St

**1.3.190 Stiebel Eltron Schalldämpfelement DN 125**
Stiebel Eltron Schalldämpfelement DN 125

Das Schalldämpfer-Element für den Einbauin
Wickelfalzrohr reduziert den Luftschall. Das Element
besteht aus brand- und schimmelresistentem Schaumstoff.
Durch die Anzahl der Durchströmungsöffnungen können
sowohl der Volumenstrom als auch die Schalldämpfung
variiert werden.

Artikelnr. 207073

Liefern und montieren
Menge: 4,000 St

**1.3.200 Stiebel Eltron EPP-Rohr gedämmt DN 125**
Stiebel Eltron EPP-Rohr gedämmt DN 125

Wärmegedämmtes Rohrsystem aus expandierten Polypropylen
(EPP), ein dampfdiffusionsdichtes, sehr leichtes und
selbstragendes Material, zur Außen- und
Fortluftführung. Das Rohrmaterial, zur Vermeidung von
Kondensatbildung. Technische Daten:
Länge: 1000 mm
Durchmesser: 125 mm
Wanddicke: 15
Gewicht: 2 kg

Artikelnr. 239231

Liefern und montieren
Menge: 1,000 St

**1.3.210 Stiebel Eltron EPP-Rohrbogen gedämmt DN 125, 45°**
Stiebel Eltron EPP-Rohrbogen gedämmt DN 125, 45°

45Grad Wärmegedämmtes Rohrsystem aus expandierten
Polypropylen (EPP), ein dampfdiffusionsdichtes, sehr
leichtes und selbstragendes Material, zur Außen- und
Fortluftführung. Das Rohrmaterial, zur Vermeidung von
Kondensatbildung. Technische Daten:
Durchmesser: 125 mm

Artikelnr. 239234

Liefern und montieren
Menge: 1,000 St

**1.3.220 Stiebel Eltron Rohrnippel DN 125**
Stiebel Eltron Rohrnippel DN 125

Rohrnippel mit Doppel-Lippendichtung ausverzinktem
Stahlblech nach DIN 24145.
Technische Daten:
Montagelänge: 8 mm
Durchmesser: 125 mm
Gewicht: 0,1 kg

Artikelnr. 159297

Liefern und montieren
Menge: 1,000 St

**1.3.230 Stiebel Eltron Kombi-Außenwandgitter DN 125**
Stiebel Eltron Kombi-Außenwandgitter DN 125

Kombiniertes Ansaug-/ Ausblasgitter zur Montage auf die
Außenwand für die Außen-und Fortluftführung für
zentrale Lüftungsgeräte mit Wärmerückgewinnung,
Anordnung Fortluft und Außenluft nebeneinander, Format
rechteckig, Montage der Grundplatte mit Stutzen
wandbündig, Wetterschutzgitter steckbar,Material
Stahlblech verzinkt und pulverbeschichtet, Farbe
silbergrau. Technische Daten:
Gewicht: 5 kg
Höhe: 235 mm
Breite: 406 mm
Anschlussdurchmesser: 125 mm

Artikelnr. 239139

Liefern und montieren
Menge: 1,000 St

**1.3.240 Stiebel Eltron Dichtungsband, alukaschiert mit Schutzfolie**
Stiebel Eltron Dichtungsband, alukaschiert mit
Schutzfolie

Hochwertiges Butylklebeband mit hoher Klebekraft zum
Abdichten von Verbindungen in Luftkanalsystemen.
Technische Daten:
Länge: 10 m
Länge: 10000 mm
Breite: 50 mm

Artikelnr. 227948

Liefern und montieren
Menge: 1,000 St

**1.3.250 Stiebel Eltron Stahllochband verzinkt**
Stiebel Eltron Stahllochband verzinkt

Montagematerial zum Befestigen der Luftverteilsystems.
Technische Daten:
Länge: 10 m
Länge: 10000 mm
Breite: 16 mm

Artikelnr. 159348

Liefern und montieren
Menge: 1,000 St

**1.3.260 Kernbohrungen 150mm Durchmesser**
Kernbohrungen 150mm Durchmesser

liefern und erstellen
Menge: 4,000 St

**1.3.270 Brandschutz**
Brandschutz

liefern und montiern
Menge: 1,000 St

**1.3.280 Erstellung Kondensatablauf**
Erstellung Kondensatablauf

Das anfallende Kondensat wird über Rohrleitungen an das
bestehende Abwassernetz angeschlossen.

liefern und montieren
Menge: 1,000 St

**1.3.290 Elektroinstallation**
Menge: 1,000 St

**1.3.300 Demontage und Montage der Kassettendecke**
Demontage und Montage der Kassettendecke
Zur Durchführung der Arbeiten wird die Kassettendecke
demontiert und nach Abschluss der Arbeiten
wiedermontiert, wobei die vorhandenen Platten soweit
wie möglich wieder montiert werden.

Demontage der Kassettendecke
Anpassung der Kassettendecke an das neue Lüftungssystem
Montage der Kassettendecke
Menge: 1,000 St

#### Abschnitt 1.4 2. Obergeschoss

**1.4.10 Stiebel Eltron Zentrales Lüftungsgerät LWZ 130 E-W**
Stiebel Eltron Zentrales Lüftungsgerät LWZ 130 E-W

Das zentrale Lüftungsgerät mit integrierter
Wärmerückgewinnung stellt die Be- und Entlüftung von
Wohnungen undkleinen Einfamilienhäuser sicher. Das
Gerät kann für Flächen bis ca. 130 qm genutzt werden.
Die Montage ist flexibelan der Decke oder an der Wand
möglich, so dass sich auch anspruchsvolle
Einbausituationen realisieren lassen.

KOMFORTMERKMALE: Einfache und intuitive Steuerung über
das Bedienfeld mit Multifunktions-Display. Trockener
Raumluft im Winter wirkt der Enthalpie-Wärmeübertrager
entgegen. Dieser gewinnt Feuchtigkeit aus der Abluft
zurück und leitet sie wieder in die Zulufträume zurück.
Verunreinigungenund Gerüche werden dabei nicht
weitergegeben, der Wärmeübertrager erfüllt hohe
hygienische Standards. Sehreinfacher Filterwechsel dank
der separaten, gut zugänglichen Abdeckungen.Passende
Ersatzfilter, auch hochwertige Feinstaubfilter PM1,
sind als Zubehör erhältlich. Die Sichtflächen des
Blechgehäuses sind pulverbeschichtet.

EFFIZIENZ: Der balancierte Luftvolumenstrom in den
unterschiedlichen Anwendungsbereichen wird durch die
Konstant-Volumenstrom-Regelung des Lüftungsgerätes
sichergestellt. Im Zusammenspiel mit dem optimierten
Kreuzgegenstrom-Wärmeübertrager verbessert sich die
Gesamteffizienz des Lüftungsgeräts.

INSTALLATION: Das Gerät wird wahlweise an der Decke
oder an der Wand in Wohnbereichen wie Küche oder
Badezimmer, in Hauswirtschaftsräumen oder Kellern
installiert. Es lässt sich flexibel ausrichten. Ein
Kondensatablaufist nicht erforderlich. Für den
elektrischen Anschluss muss das Gerät nicht geöffnet
werden. Der Schaltkasten befindet sich gut zugänglich
direkt unter der Abdeckung.

Technische Daten:
Wärmebereitstellungsgrad bis: 89 %
Gewicht: 18 kg
Luftvolumenstrom: 50-180 m3/h
Art der Lüftung: zentrale Zu- und Abluft
Energieeffizienzklasse: A
Schallleistungspegel: 33 dB(A)
Höhe: 240 mm
Breite: 527 mm
Tiefe: 1263 mm
Nennspannung: 230 V
Phasen: 1/N/PE
Frequenz: 50 Hz
Montageart: Wandmontiert, vertikal

Artikelnr. 204826

Liefern, Montieren und elektrisch Anschliessen.
Menge: 1,000 St

**1.4.20 Stiebel Eltron Fernbedienung FEB für LWZ 180/280**
Stiebel Eltron Fernbedienung FEB für LWZ 180/280

Die neue FES/FEB-Steuerung wird mit den zentralen
Lüftungsgeräten 180/280 kombiniert. Sie ermöglicht
sowohl eine komfortable Bedienung als auch die Anzeige
wohnraumspezifischer Anlagenparameter. Klar
verständliche Informationen über das
Klartext-Matrix-Display. Kunden können zwischen
diversen Sprachen wählen.

Artikelnr. 205018

Liefern und Montieren
Menge: 1,000 St

**1.4.30 Stiebel Eltron Filtermattenset LWZ 130, G4**
Stiebel Eltron Filtermattenset LWZ 130, G4

Ersatzfiltermatten für das deckenhängende Lüftungsgerät
aus bruchsicheren Polyesterfasern mit teilweise
progressivem Aufbau,thermisch gebunden,
temperaturbeständig
bis 100 Grad C.
Technische Daten:
Anwendung: Lüftungsgeräte
Filterklasse: G4
Filterklasse: ISO Coarse > 60 % (G4)
Höhe: 178 mm
Breite: 194 mm
Tiefe: 20 mm

Liefern und montieren
Menge: 10,000 St

**1.4.40 Stiebel Eltron Filterkassettenset LWZ 130, F7**
Stiebel Eltron Filterkassettenset LWZ 130, F7

rsatzfilterkassetten für die Zuluft diezentralen
Lüftungsgeräte 130/135 aus bruchsicheren
Polyesterfasern mit teilweise progressivem Aufbau,
thermischgebunden, temperaturbeständig bis 100 Grad C,
Z-gefaltet im stabilen Rahmen Technische Daten:
Anwendung: Lüftungsgeräte
Filterklasse: ePM1 >= 50 % (F7)
Filterklasse: F7
Höhe: 174 mm
Breite: 194 mm
Tiefe: 24 mm

Artikelnr. 238925

Liefern und montieren
Menge: 2,000 St

**1.4.50 Stiebel Eltron Flexrohr DN 125**
Stiebel Eltron Flexrohr DN 125

Flexibles Rohr aus Aluminium Technische Daten:
Länge: 1200 mm
Ausziehbar auf: 5 m
Durchmesser: 125 mm
Gewicht: 1,7 kg

Artikelnr.
159334

Liefern und montieren
Menge: 5,000 St

**1.4.60 Stiebel Eltron Schallgedämmter Luftverteiler VTS 6 für 6 x LVS-Rohr**
Stiebel Eltron Schallgedämmter Luftverteiler VTS 6 für
6 x LVS-Rohr

Luftverteiler mit integriertem Schalldämpfer und 6
einstellbaren Stutzen DN 75 für das flexible
Luftverteilsystem, sehr gute Schalldämpfung durch dicke
Schalldämmpakete, Hauptanschluss DN 125 aus verzinktem
Stahlblech mit großer Wartungsklappe, für Wand und
Deckenmontage mit beigelegten, schallentkoppelnden
Montagewinkeln
Technische Daten:
Höhe: 150 mm,
Breite: 500 mm,
Länge: 640 mm,
Gewicht: 8,5 kg

Artikelnr. 201456

Liefern und montieren
Menge: 1,000 St

**1.4.70 Stiebel Eltron Luftverteilsyst. flexibelLVS RP 75-25 Rohrpaket DN 75**
Stiebel Eltron Luftverteilsyst. flexibelLVS RP 75-25
Rohrpaket DN 75

Flexible Rohrleitungen aus PE-Kunststoff,
geruchsneutral und antistatisch, hygienisch
unbedenklich. Rohr ist außen gewellt. Technische Daten:

Gewicht: 17 kg
Durchmesser: 75 mm

Artikelnr. 235059

Liefern und montieren
Menge: 1,000 St

**1.4.80 Stiebel Eltron Luftverteilsystem LVS WDA 125-2-75**
Stiebel Eltron Luftverteilsystem LVS WDA 125-2-75

Der Wand-/Deckenauslass besteht aus
korrosionsbeständigem, geruchsneutralem Kunststoff. Er
ist mit einem abnehmbaren Anschlussadapter
ausgestattet, der um 180° gedreht werden kann. Zwei
Anschlüsse DN 75 sind vorhanden, die entsprechenden
LVS-Rohre werden mit je zwei Verriegelungsstiften im
Adapter befestigt. Der Auslassstutzen ist in DN 125
ausgeführt. Der große Querschnitt im Formteil erlaubt
geringere Strömungsgeschwindigkeiten bzw. macht einen
größeren Luftvolumenstrom möglich. Zum Lieferumfang
gehören ein Blinddeckel DN 75, ein Blinddeckel DN 125
und vier Verriegelungsstifte.

Artikelnr. 205367

Liefern und montieren
Menge: 2,000 St

**1.4.90 Stiebel Eltron Luftgitter Wand/Decke, Design Langloch, weiß lackiert**
Stiebel Eltron Luftgitter Wand/Decke, Design Langloch,
weiß lackiert

Luftdurchlassgitter für den Wand- und Deckenauslass DN
125 weiß lackiert mit Langlochmuster, mit
regenerierbarem Filter und Spannklammern. Technische
Daten:
Breite: 180 mm
Höhe: 40 mm
Länge: 180 mm
Durchmesser: 180 mm
Beschreibung: Design Langloch, weiß lackiert
Druckverlust bei 15 m3/h: 4 Pa
Druckverlust bei 30 m3/h: 11 Pa
Druckverlust bei 45 m3/h: 20 Pa

Artikelnr. 239130

Liefern und montieren
Menge: 1,000 St

**1.4.100 Stiebel Eltron Adapter für Verlängerung LVS-Rohr**
Stiebel Eltron Adapter für Verlängerung LVS-Rohr

Verbindungsmuffe für flex WellrohrsystemDN 75 aus PE
mit Dichtungen. Technische Daten:
Länge: 154 mm
Durchmesser: 75 mm

Artikelnr. 224897

Liefern und montieren
Menge: 1,000 St

**1.4.110 Stiebel Eltron Dichtringe für LVS-Rohr 75mm**
Stiebel Eltron Dichtringe für LVS-Rohr 75mm

Dichtringset bestehend aus O-Ringen passend zum LVS
Rohrpaket. Einsetzbar für die Abdichtung der Verbindung
beim VTS-Verteiler und LVS Umlenkstücke.
Technische Daten:
Durchmesser: 75 mm

Artikelnr. 236421

Liefern und montieren
Menge: 10,000 St

**1.4.120 Stiebel Eltron Wickelfalzrohr DN 125**
Stiebel Eltron Wickelfalzrohr DN 125

Wickelfalzrohr aus verzinktem Stahlblechnach DIN EN
1506. Technische Daten:
Länge: 2000 mm
Durchmesser: 125 mm
Wanddicke: 0,6
Gewicht: 1,5 kg

Artikelnr. 161095

Liefern und montieren
Menge: 1,000 St

**1.4.130 Stiebel Eltron Rundbogen 90° DN 125**
Stiebel Eltron Rundbogen 90° DN 125

Bogen mit Doppel-Lippendichtung aus verzinktem
Stahlblech gepreßt und nahtgeschweißt nach DIN 24145.
Technische Daten:
Durchmesser: 125 mm
Winkel des Bogens: 90
Gewicht: 0,8 kg

Artikelnr. 159309

Liefern und montieren
Menge: 1,000 St

**1.4.140 Stiebel Eltron Rundbogen 45° DN 125**
Stiebel Eltron Rundbogen 45° DN 125

Bogen mit Doppel-Lippendichtung aus verzinktem
Stahlblech gepreßt und nahtgeschweißt nach DIN 24145.
Technische Daten:
Durchmesser: 125 mm
Winkel des Bogens: 45
Gewicht: 45 kg

Artikelnr. 159307

Liefern und montieren
Menge: 1,000 St

**1.4.150 Stiebel Eltron T-Stück DN 125/125/125**
Stiebel Eltron T-Stück DN 125/125/125

T-Stück mit Doppel-Lippendichtung aus verzinktem
Stahlblech nach DIN 24145.
Technische Daten:
Montagelänge: 184 mm
Durchmesser: 125 mm
Durchmesser Abzweig: 125 mm
Gewicht: 0,7 kg

Artikelnr. 159294

Liefern und montieren
Menge: 1,000 St

**1.4.160 Stiebel Eltron Rohrmuffe DN 160**
Stiebel Eltron Rohrmuffe DN 160

Muffe aus verzinktem Stahlblech nach DIN24145. Zum
Verbinden von Formteilen.
Technische Daten: Länge: 90 mm
Durchmesser: 160 mm
Gewicht: 0,1 kg

Artikelnr. 159326

Liefern und montieren
Menge: 1,000 St

**1.4.170 Stiebel Eltron Schalldämpfer DN 125, 600mm**
Stiebel Eltron Schalldämpfer DN 125, 600mm

Schalldämpfer bestehend aus einem Außenrohr, einem
perforierten Innenrohr und zwei Anschlußenden mit
Doppel-Lippendichtung. Der Zwischenraum ist mit
schallabsorbierendem Dämmaterialgefüllt. Ein Glasflies
zwischen Innenrohr und Isolierung verhindert den
Kontakt des Dämmaterials mit dem Luftstrom. Technische
Daten: Innendurchmesser: 125 mm,Außendurchmesser: 224
mm,Länge: 600 mm,Gewicht: 4 kg

Artikelnr. 159341

Liefern und montieren
Menge: 1,000 St

**1.4.180 Stiebel Eltron Zuluftventil DN 125, Decke**
Stiebel Eltron Zuluftventil DN 125, Decke

Schalldämpfer bestehend aus einem Außenrohr, einem
perforierten Innenrohr und zwei Anschlußenden mit
Doppel-Lippendichtung. Der Zwischenraum ist mit
schallabsorbierendem Dämmaterialgefüllt. Ein Glasflies
zwischen Innenrohr und Isolierung verhindert den
Kontakt des Dämmaterials mit dem Luftstrom.
Technische Daten:
Innendurchmesser: 125 mm
Außendurchmesser: 224 mm
Länge: 600 mm
Gewicht: 4 kg

Artikelnr. 159341

Liefern und montieren
Menge: 1,000 St

**1.4.190 Stiebel Eltron Schalldämpfelement DN 125**
Stiebel Eltron Schalldämpfelement DN 125

Das Schalldämpfer-Element für den Einbauin
Wickelfalzrohr reduziert den Luftschall. Das Element
besteht aus brand- und schimmelresistentem Schaumstoff.
Durch die Anzahl der Durchströmungsöffnungen können
sowohl der Volumenstrom als auch die Schalldämpfung
variiert werden.

Artikelnr. 207073

Liefern und montieren
Menge: 4,000 St

**1.4.200 Stiebel Eltron EPP-Rohr gedämmt DN 125**
Stiebel Eltron EPP-Rohr gedämmt DN 125

Wärmegedämmtes Rohrsystem aus expandierten Polypropylen
(EPP), ein dampfdiffusionsdichtes, sehr leichtes und
selbstragendes Material, zur Außen- und
Fortluftführung. Das Rohrmaterial, zur Vermeidung von
Kondensatbildung. Technische Daten:
Länge: 1000 mm
Durchmesser: 125 mm
Wanddicke: 15
Gewicht: 2 kg

Artikelnr. 239231

Liefern und montieren
Menge: 1,000 St

**1.4.210 Stiebel Eltron EPP-Rohrbogen gedämmt DN 125, 45°**
Stiebel Eltron EPP-Rohrbogen gedämmt DN 125, 45°

45Grad Wärmegedämmtes Rohrsystem aus expandierten
Polypropylen (EPP), ein dampfdiffusionsdichtes, sehr
leichtes und selbstragendes Material, zur Außen- und
Fortluftführung. Das Rohrmaterial, zur Vermeidung von
Kondensatbildung. Technische Daten:
Durchmesser: 125 mm

Artikelnr. 239234

Liefern und montieren
Menge: 1,000 St

**1.4.220 Stiebel Eltron Rohrnippel DN 125**
Stiebel Eltron Rohrnippel DN 125

Rohrnippel mit Doppel-Lippendichtung ausverzinktem
Stahlblech nach DIN 24145.
Technische Daten:
Montagelänge: 8 mm
Durchmesser: 125 mm
Gewicht: 0,1 kg

Artikelnr. 159297

Liefern und montieren
Menge: 1,000 St

**1.4.230 Stiebel Eltron Kombi-Außenwandgitter DN 125**
Stiebel Eltron Kombi-Außenwandgitter DN 125

Kombiniertes Ansaug-/ Ausblasgitter zur Montage auf die
Außenwand für die Außen-und Fortluftführung für
zentrale Lüftungsgeräte mit Wärmerückgewinnung,
Anordnung Fortluft und Außenluft nebeneinander, Format
rechteckig, Montage der Grundplatte mit Stutzen
wandbündig, Wetterschutzgitter steckbar,Material
Stahlblech verzinkt und pulverbeschichtet, Farbe
silbergrau. Technische Daten:
Gewicht: 5 kg
Höhe: 235 mm
Breite: 406 mm
Anschlussdurchmesser: 125 mm

Artikelnr. 239139

Liefern und montieren
Menge: 1,000 St

**1.4.240 Stiebel Eltron Dichtungsband, alukaschiert mit Schutzfolie**
Stiebel Eltron Dichtungsband, alukaschiert mit
Schutzfolie

Hochwertiges Butylklebeband mit hoher Klebekraft zum
Abdichten von Verbindungen in Luftkanalsystemen.
Technische Daten:
Länge: 10 m
Länge: 10000 mm
Breite: 50 mm

Artikelnr. 227948

Liefern und montieren
Menge: 1,000 St

**1.4.250 Stiebel Eltron Stahllochband verzinkt**
Stiebel Eltron Stahllochband verzinkt

Montagematerial zum Befestigen der Luftverteilsystems.
Technische Daten:
Länge: 10 m
Länge: 10000 mm
Breite: 16 mm

Artikelnr. 159348

Liefern und montieren
Menge: 1,000 St

**1.4.260 Kernbohrungen 150mm Durchmesser**
Kernbohrungen 150mm Durchmesser

liefern und erstellen
Menge: 4,000 St

**1.4.270 Brandschutz**
Brandschutz

liefern und montiern
Menge: 1,000 St

**1.4.280 Erstellung Kondensatablauf**
Erstellung Kondensatablauf

Das anfallende Kondensat wird über Rohrleitungen an das
bestehende Abwassernetz angeschlossen.

liefern und montieren
Menge: 1,000 St

**1.4.290 Elektroinstallation**
Menge: 1,000 St

**1.4.300 Demontage und Montage der Kassettendecke**
Demontage und Montage der Kassettendecke
Zur Durchführung der Arbeiten wird die Kassettendecke
demontiert und nach Abschluss der Arbeiten
wiedermontiert, wobei die vorhandenen Platten soweit
wie möglich wieder montiert werden.

Demontage der Kassettendecke
Anpassung der Kassettendecke an das neue Lüftungssystem
Montage der Kassettendecke
Menge: 1,000 St

#### Abschnitt 1.5 3. Obergeschoss

**1.5.10 Stiebel Eltron Zentrales Lüftungsgerät LWZ 130 E-W**
Stiebel Eltron Zentrales Lüftungsgerät LWZ 130 E-W

Das zentrale Lüftungsgerät mit integrierter
Wärmerückgewinnung stellt die Be- und Entlüftung von
Wohnungen undkleinen Einfamilienhäuser sicher. Das
Gerät kann für Flächen bis ca. 130 qm genutzt werden.
Die Montage ist flexibelan der Decke oder an der Wand
möglich, so dass sich auch anspruchsvolle
Einbausituationen realisieren lassen.

KOMFORTMERKMALE: Einfache und intuitive Steuerung über
das Bedienfeld mit Multifunktions-Display. Trockener
Raumluft im Winter wirkt der Enthalpie-Wärmeübertrager
entgegen. Dieser gewinnt Feuchtigkeit aus der Abluft
zurück und leitet sie wieder in die Zulufträume zurück.
Verunreinigungenund Gerüche werden dabei nicht
weitergegeben, der Wärmeübertrager erfüllt hohe
hygienische Standards. Sehreinfacher Filterwechsel dank
der separaten, gut zugänglichen Abdeckungen.Passende
Ersatzfilter, auch hochwertige Feinstaubfilter PM1,
sind als Zubehör erhältlich. Die Sichtflächen des
Blechgehäuses sind pulverbeschichtet.

EFFIZIENZ: Der balancierte Luftvolumenstrom in den
unterschiedlichen Anwendungsbereichen wird durch die
Konstant-Volumenstrom-Regelung des Lüftungsgerätes
sichergestellt. Im Zusammenspiel mit dem optimierten
Kreuzgegenstrom-Wärmeübertrager verbessert sich die
Gesamteffizienz des Lüftungsgeräts.

INSTALLATION: Das Gerät wird wahlweise an der Decke
oder an der Wand in Wohnbereichen wie Küche oder
Badezimmer, in Hauswirtschaftsräumen oder Kellern
installiert. Es lässt sich flexibel ausrichten. Ein
Kondensatablaufist nicht erforderlich. Für den
elektrischen Anschluss muss das Gerät nicht geöffnet
werden. Der Schaltkasten befindet sich gut zugänglich
direkt unter der Abdeckung.

Technische Daten:
Wärmebereitstellungsgrad bis: 89 %
Gewicht: 18 kg
Luftvolumenstrom: 50-180 m3/h
Art der Lüftung: zentrale Zu- und Abluft
Energieeffizienzklasse: A
Schallleistungspegel: 33 dB(A)
Höhe: 240 mm
Breite: 527 mm
Tiefe: 1263 mm
Nennspannung: 230 V
Phasen: 1/N/PE
Frequenz: 50 Hz
Montageart: Wandmontiert, vertikal

Artikelnr. 204826

Liefern, Montieren und elektrisch Anschliessen.
Menge: 1,000 St

**1.5.20 Stiebel Eltron Fernbedienung FEB für LWZ 180/280**
Stiebel Eltron Fernbedienung FEB für LWZ 180/280

Die neue FES/FEB-Steuerung wird mit den zentralen
Lüftungsgeräten 180/280 kombiniert. Sie ermöglicht
sowohl eine komfortable Bedienung als auch die Anzeige
wohnraumspezifischer Anlagenparameter. Klar
verständliche Informationen über das
Klartext-Matrix-Display. Kunden können zwischen
diversen Sprachen wählen.

Artikelnr. 205018

Liefern und Montieren
Menge: 1,000 St

**1.5.30 Stiebel Eltron Filtermattenset LWZ 130, G4**
Stiebel Eltron Filtermattenset LWZ 130, G4

Ersatzfiltermatten für das deckenhängende Lüftungsgerät
aus bruchsicheren Polyesterfasern mit teilweise
progressivem Aufbau,thermisch gebunden,
temperaturbeständig
bis 100 Grad C.
Technische Daten:
Anwendung: Lüftungsgeräte
Filterklasse: G4
Filterklasse: ISO Coarse > 60 % (G4)
Höhe: 178 mm
Breite: 194 mm
Tiefe: 20 mm

Liefern und montieren
Menge: 10,000 St

**1.5.40 Stiebel Eltron Filterkassettenset LWZ 130, F7**
Stiebel Eltron Filterkassettenset LWZ 130, F7

rsatzfilterkassetten für die Zuluft diezentralen
Lüftungsgeräte 130/135 aus bruchsicheren
Polyesterfasern mit teilweise progressivem Aufbau,
thermischgebunden, temperaturbeständig bis 100 Grad C,
Z-gefaltet im stabilen Rahmen Technische Daten:
Anwendung: Lüftungsgeräte
Filterklasse: ePM1 >= 50 % (F7)
Filterklasse: F7
Höhe: 174 mm
Breite: 194 mm
Tiefe: 24 mm

Artikelnr. 238925

Liefern und montieren
Menge: 2,000 St

**1.5.50 Stiebel Eltron Flexrohr DN 125**
Stiebel Eltron Flexrohr DN 125

Flexibles Rohr aus Aluminium Technische Daten:
Länge: 1200 mm
Ausziehbar auf: 5 m
Durchmesser: 125 mm
Gewicht: 1,7 kg

Artikelnr.
159334

Liefern und montieren
Menge: 5,000 St

**1.5.60 Stiebel Eltron Schallgedämmter Luftverteiler VTS 6 für 6 x LVS-Rohr**
Stiebel Eltron Schallgedämmter Luftverteiler VTS 6 für
6 x LVS-Rohr

Luftverteiler mit integriertem Schalldämpfer und 6
einstellbaren Stutzen DN 75 für das flexible
Luftverteilsystem, sehr gute Schalldämpfung durch dicke
Schalldämmpakete, Hauptanschluss DN 125 aus verzinktem
Stahlblech mit großer Wartungsklappe, für Wand und
Deckenmontage mit beigelegten, schallentkoppelnden
Montagewinkeln
Technische Daten:
Höhe: 150 mm,
Breite: 500 mm,
Länge: 640 mm,
Gewicht: 8,5 kg

Artikelnr. 201456

Liefern und montieren
Menge: 1,000 St

**1.5.70 Stiebel Eltron Luftverteilsyst. flexibelLVS RP 75-25 Rohrpaket DN 75**
Stiebel Eltron Luftverteilsyst. flexibelLVS RP 75-25
Rohrpaket DN 75

Flexible Rohrleitungen aus PE-Kunststoff,
geruchsneutral und antistatisch, hygienisch
unbedenklich. Rohr ist außen gewellt. Technische Daten:

Gewicht: 17 kg
Durchmesser: 75 mm

Artikelnr. 235059

Liefern und montieren
Menge: 1,000 St

**1.5.80 Stiebel Eltron Luftverteilsystem LVS WDA 125-2-75**
Stiebel Eltron Luftverteilsystem LVS WDA 125-2-75

Der Wand-/Deckenauslass besteht aus
korrosionsbeständigem, geruchsneutralem Kunststoff. Er
ist mit einem abnehmbaren Anschlussadapter
ausgestattet, der um 180° gedreht werden kann. Zwei
Anschlüsse DN 75 sind vorhanden, die entsprechenden
LVS-Rohre werden mit je zwei Verriegelungsstiften im
Adapter befestigt. Der Auslassstutzen ist in DN 125
ausgeführt. Der große Querschnitt im Formteil erlaubt
geringere Strömungsgeschwindigkeiten bzw. macht einen
größeren Luftvolumenstrom möglich. Zum Lieferumfang
gehören ein Blinddeckel DN 75, ein Blinddeckel DN 125
und vier Verriegelungsstifte.

Artikelnr. 205367

Liefern und montieren
Menge: 2,000 St

**1.5.90 Stiebel Eltron Luftgitter Wand/Decke, Design Langloch, weiß lackiert**
Stiebel Eltron Luftgitter Wand/Decke, Design Langloch,
weiß lackiert

Luftdurchlassgitter für den Wand- und Deckenauslass DN
125 weiß lackiert mit Langlochmuster, mit
regenerierbarem Filter und Spannklammern. Technische
Daten:
Breite: 180 mm
Höhe: 40 mm
Länge: 180 mm
Durchmesser: 180 mm
Beschreibung: Design Langloch, weiß lackiert
Druckverlust bei 15 m3/h: 4 Pa
Druckverlust bei 30 m3/h: 11 Pa
Druckverlust bei 45 m3/h: 20 Pa

Artikelnr. 239130

Liefern und montieren
Menge: 1,000 St

**1.5.100 Stiebel Eltron Adapter für Verlängerung LVS-Rohr**
Stiebel Eltron Adapter für Verlängerung LVS-Rohr

Verbindungsmuffe für flex WellrohrsystemDN 75 aus PE
mit Dichtungen. Technische Daten:
Länge: 154 mm
Durchmesser: 75 mm

Artikelnr. 224897

Liefern und montieren
Menge: 1,000 St

**1.5.110 Stiebel Eltron Dichtringe für LVS-Rohr 75mm**
Stiebel Eltron Dichtringe für LVS-Rohr 75mm

Dichtringset bestehend aus O-Ringen passend zum LVS
Rohrpaket. Einsetzbar für die Abdichtung der Verbindung
beim VTS-Verteiler und LVS Umlenkstücke.
Technische Daten:
Durchmesser: 75 mm

Artikelnr. 236421

Liefern und montieren
Menge: 10,000 St

**1.5.120 Stiebel Eltron Wickelfalzrohr DN 125**
Stiebel Eltron Wickelfalzrohr DN 125

Wickelfalzrohr aus verzinktem Stahlblechnach DIN EN
1506. Technische Daten:
Länge: 2000 mm
Durchmesser: 125 mm
Wanddicke: 0,6
Gewicht: 1,5 kg

Artikelnr. 161095

Liefern und montieren
Menge: 1,000 St

**1.5.130 Stiebel Eltron Rundbogen 90° DN 125**
Stiebel Eltron Rundbogen 90° DN 125

Bogen mit Doppel-Lippendichtung aus verzinktem
Stahlblech gepreßt und nahtgeschweißt nach DIN 24145.
Technische Daten:
Durchmesser: 125 mm
Winkel des Bogens: 90
Gewicht: 0,8 kg

Artikelnr. 159309

Liefern und montieren
Menge: 1,000 St

**1.5.140 Stiebel Eltron Rundbogen 45° DN 125**
Stiebel Eltron Rundbogen 45° DN 125

Bogen mit Doppel-Lippendichtung aus verzinktem
Stahlblech gepreßt und nahtgeschweißt nach DIN 24145.
Technische Daten:
Durchmesser: 125 mm
Winkel des Bogens: 45
Gewicht: 45 kg

Artikelnr. 159307

Liefern und montieren
Menge: 1,000 St

**1.5.150 Stiebel Eltron T-Stück DN 125/125/125**
Stiebel Eltron T-Stück DN 125/125/125

T-Stück mit Doppel-Lippendichtung aus verzinktem
Stahlblech nach DIN 24145.
Technische Daten:
Montagelänge: 184 mm
Durchmesser: 125 mm
Durchmesser Abzweig: 125 mm
Gewicht: 0,7 kg

Artikelnr. 159294

Liefern und montieren
Menge: 1,000 St

**1.5.160 Stiebel Eltron Rohrmuffe DN 160**
Stiebel Eltron Rohrmuffe DN 160

Muffe aus verzinktem Stahlblech nach DIN24145. Zum
Verbinden von Formteilen.
Technische Daten: Länge: 90 mm
Durchmesser: 160 mm
Gewicht: 0,1 kg

Artikelnr. 159326

Liefern und montieren
Menge: 1,000 St

**1.5.170 Stiebel Eltron Schalldämpfer DN 125, 600mm**
Stiebel Eltron Schalldämpfer DN 125, 600mm

Schalldämpfer bestehend aus einem Außenrohr, einem
perforierten Innenrohr und zwei Anschlußenden mit
Doppel-Lippendichtung. Der Zwischenraum ist mit
schallabsorbierendem Dämmaterialgefüllt. Ein Glasflies
zwischen Innenrohr und Isolierung verhindert den
Kontakt des Dämmaterials mit dem Luftstrom. Technische
Daten: Innendurchmesser: 125 mm,Außendurchmesser: 224
mm,Länge: 600 mm,Gewicht: 4 kg

Artikelnr. 159341

Liefern und montieren
Menge: 1,000 St

**1.5.180 Stiebel Eltron Zuluftventil DN 125, Decke**
Stiebel Eltron Zuluftventil DN 125, Decke

Schalldämpfer bestehend aus einem Außenrohr, einem
perforierten Innenrohr und zwei Anschlußenden mit
Doppel-Lippendichtung. Der Zwischenraum ist mit
schallabsorbierendem Dämmaterialgefüllt. Ein Glasflies
zwischen Innenrohr und Isolierung verhindert den
Kontakt des Dämmaterials mit dem Luftstrom.
Technische Daten:
Innendurchmesser: 125 mm
Außendurchmesser: 224 mm
Länge: 600 mm
Gewicht: 4 kg

Artikelnr. 159341

Liefern und montieren
Menge: 1,000 St

**1.5.190 Stiebel Eltron Schalldämpfelement DN 125**
Stiebel Eltron Schalldämpfelement DN 125

Das Schalldämpfer-Element für den Einbauin
Wickelfalzrohr reduziert den Luftschall. Das Element
besteht aus brand- und schimmelresistentem Schaumstoff.
Durch die Anzahl der Durchströmungsöffnungen können
sowohl der Volumenstrom als auch die Schalldämpfung
variiert werden.

Artikelnr. 207073

Liefern und montieren
Menge: 4,000 St

**1.5.200 Stiebel Eltron EPP-Rohr gedämmt DN 125**
Stiebel Eltron EPP-Rohr gedämmt DN 125

Wärmegedämmtes Rohrsystem aus expandierten Polypropylen
(EPP), ein dampfdiffusionsdichtes, sehr leichtes und
selbstragendes Material, zur Außen- und
Fortluftführung. Das Rohrmaterial, zur Vermeidung von
Kondensatbildung. Technische Daten:
Länge: 1000 mm
Durchmesser: 125 mm
Wanddicke: 15
Gewicht: 2 kg

Artikelnr. 239231

Liefern und montieren
Menge: 1,000 St

**1.5.210 Stiebel Eltron EPP-Rohrbogen gedämmt DN 125, 45°**
Stiebel Eltron EPP-Rohrbogen gedämmt DN 125, 45°

45Grad Wärmegedämmtes Rohrsystem aus expandierten
Polypropylen (EPP), ein dampfdiffusionsdichtes, sehr
leichtes und selbstragendes Material, zur Außen- und
Fortluftführung. Das Rohrmaterial, zur Vermeidung von
Kondensatbildung. Technische Daten:
Durchmesser: 125 mm

Artikelnr. 239234

Liefern und montieren
Menge: 1,000 St

**1.5.220 Stiebel Eltron Rohrnippel DN 125**
Stiebel Eltron Rohrnippel DN 125

Rohrnippel mit Doppel-Lippendichtung ausverzinktem
Stahlblech nach DIN 24145.
Technische Daten:
Montagelänge: 8 mm
Durchmesser: 125 mm
Gewicht: 0,1 kg

Artikelnr. 159297

Liefern und montieren
Menge: 1,000 St

**1.5.230 Stiebel Eltron Kombi-Außenwandgitter DN 125**
Stiebel Eltron Kombi-Außenwandgitter DN 125

Kombiniertes Ansaug-/ Ausblasgitter zur Montage auf die
Außenwand für die Außen-und Fortluftführung für
zentrale Lüftungsgeräte mit Wärmerückgewinnung,
Anordnung Fortluft und Außenluft nebeneinander, Format
rechteckig, Montage der Grundplatte mit Stutzen
wandbündig, Wetterschutzgitter steckbar,Material
Stahlblech verzinkt und pulverbeschichtet, Farbe
silbergrau. Technische Daten:
Gewicht: 5 kg
Höhe: 235 mm
Breite: 406 mm
Anschlussdurchmesser: 125 mm

Artikelnr. 239139

Liefern und montieren
Menge: 1,000 St

**1.5.240 Stiebel Eltron Dichtungsband, alukaschiert mit Schutzfolie**
Stiebel Eltron Dichtungsband, alukaschiert mit
Schutzfolie

Hochwertiges Butylklebeband mit hoher Klebekraft zum
Abdichten von Verbindungen in Luftkanalsystemen.
Technische Daten:
Länge: 10 m
Länge: 10000 mm
Breite: 50 mm

Artikelnr. 227948

Liefern und montieren
Menge: 1,000 St

**1.5.250 Stiebel Eltron Stahllochband verzinkt**
Stiebel Eltron Stahllochband verzinkt

Montagematerial zum Befestigen der Luftverteilsystems.
Technische Daten:
Länge: 10 m
Länge: 10000 mm
Breite: 16 mm

Artikelnr. 159348

Liefern und montieren
Menge: 1,000 St

**1.5.260 Kernbohrungen 150mm Durchmesser**
Kernbohrungen 150mm Durchmesser

liefern und erstellen
Menge: 4,000 St

**1.5.270 Brandschutz**
Brandschutz

liefern und montiern
Menge: 1,000 St

**1.5.280 Erstellung Kondensatablauf**
Erstellung Kondensatablauf

Das anfallende Kondensat wird über Rohrleitungen an das
bestehende Abwassernetz angeschlossen.

liefern und montieren
Menge: 1,000 St

**1.5.290 Elektroinstallation**
Menge: 1,000 St

**1.5.300 Demontage und Montage der Kassettendecke**
Demontage und Montage der Kassettendecke
Zur Durchführung der Arbeiten wird die Kassettendecke
demontiert und nach Abschluss der Arbeiten
wiedermontiert, wobei die vorhandenen Platten soweit
wie möglich wieder montiert werden.

Demontage der Kassettendecke
Anpassung der Kassettendecke an das neue Lüftungssystem
Montage der Kassettendecke
Menge: 1,000 St

USt %: 19,00
